# MS Thannhausen Generalsanierung
Angebotsaufforderung (GAEB DA XML 3.3, DA83)
Projekt: 2231
Währung: EUR
Vergabeart: Offenes Verfahren
Eröffnung: 14.12.2023 11:00:00
Ende der Zuschlagsfrist: 12.02.2024
Erstellt mit: GXML Toolbox V3.3 R20220330, ORCA AVA 27 27.00.00, 20.04.2026

## 14D HINTERLÜFTETE FASSADE

### BEREICH 1 ALLGEMEINKOSTEN

#### Titel 1.1 Vorbereitung, Planung, Organisation, Dokumentation

**1.1.1 Projektdokumentation**
*** Pauschalposition
Der AN hat dem AG in 1-facher Ausfertigung vor der Abnahme bzw. spätestens vor Erstellung der Schlussrechnung eine Projektdokumentation (A4-Ordner und USB-Stick) zu übergeben.

Die Projektdokumentation ist gewerkeweise anzupassen und muss im Wesentlichen enthalten:
- Ausführungs- und Montagepläne, Abbundzeichnungen, etc.
  (in Papierform und in digitaler Form, sowohl als PDF, als auch als vektorielle DWG/DXF-Dateien)
- Nachweise, Berechnungen, etc.
- Bestandspäne der fertigen Anlagen / Konstruktion (in Papierform und in digitaler Form, sowohl als PDF, als auch als vektorielle DWG/DXF-Dateien)
- Lieferscheine, Wiegescheine, Eigen-/Fremdüberwachung verwendeter Materialien
- Produktdatenblätter, Zulassungen
- Prüfzeugnisse, Sicherheitsdatenblätter, etc. verwendeter Materialien
- Entsorgungsnachweise (Abbruch, Restmüll, etc.)
- Bautagesberichte
- Anlagenbeschreibungen, Anlagenzeichnungen
- Wartungsanleitungen, Prüfbücher, Pflege-/Reinigungsempfehlungen
- Übereinstimmungserklärungen
- Fachunternehmerbescheinigung mit Ansprechpartner bei Gewährleistungsmängeln
- Fachbauleitererklärung
- Behördliche Abnahme, TÜV, Gutachten etc.
- Eingesetzte Nachunternehmer (ausgeführte Leistung und Adresse)
- Aufstellung wiederholende Prüfungen
- Einweisungsprotokolle
- Technische Datenblätter und CE-Kennzeichen
Menge: 1,000 psch

**1.1.2 Maße und Maßaufnahme am Bau**
*** Pauschalposition
Im Rahmen der techn. Objektbearbeitung / Detailplanung muss ein eigenverantwortliches Aufmaß durch den AN genommen werden.

Das Aufmaß gilt zudem als Abrechnungsgrundlage und ist der Bauleitung zu übergeben.

Basis sind Meterrisse bzw. Gebäudeachsen, die vom Bauherrn zur Verfügung gestellt werden.

Der AN hat vor Planungs-/ Fertigungsbeginn zu prüfen, ob die Ausführung am Bau nach den vereinbarten Details und den zulässigen Bautoleranzen erfolgt ist. Für die bauseitig ausgeführten Konstruktionen gelten DIN 18202, Tab. 1 bis Tab. 3 und DIN 18203 Teil 1 und Teil 3, ohne Einschränkung der maximal zulässigen Abweichungen.

Bei unzulässig großen Bautoleranzen sind diese der Bauleitung unverzüglich mitzuteilen. Auf VOB/B § 4 (3) in Verbindung mit den in der VOB/C enthaltenen ATV wird hingewiesen.

Auf der Basis der Vermessungsleistungen sind die Fassadenbekleidungen zu planen, herzustellen und auszuführen, damit bauseitig keine Anpassarbeiten mehr notwendig werden.

Die vorgegebene Plattenteilung ist bzgl. Unterkonstruktion, Verschnitt, Montage, etc. vom AN zu optimieren, wobei die gestalterischen Vorgaben und Achsbezüge zu anderen Einbauteilen berücksichtigt werden müssen.

Die Toleranzen innerhalb der fertigen Fassadenbekleidungen werden, unabhängig von den Stichmaßen, beschränkt auf
- Grenzabmaße max 5 mm
- Winkelabweichungen max 2 mm
- Ebenheitsabweichungen max 3 mm

Überzähne und Ebenenversatze zwischen den Platten mit Schattenbildungen werden, unabhängig vor genannter Toleranzen, als Mangel bewertet.

Zu berücksichtigen ist weiter, dass die bauseitigen Einbauteile und Befestigungen für Regenentwässerungen, in Abstimmung mit den betroffenen AN in das Fassadenraster, die Plattenflächen, integriert werden müssen.
Menge: 1,000 psch

**1.1.3 Statischer Nachweis**
*** Pauschalposition
Erstellen einer prüffähigen Statik für alle Fassadenkonstruktionen einschließlich deren Verankerungen, Verbindungen, Befestigungen, etc. unter Berücksichtigung der vom AN gewählten (Unter-)Konstruktionen.

Die statischen Nachweise und zugehörigen Zeichnungen sind in prüffähiger Form in 3-facher Ausfertigung rechtzeitig dem Bauherrn /Tragwerksplaner in Papierform und in digitaler Form, sowohl als PDF, als auch als vektorielle DWG/DXF Datei vorzulegen.

Bereits hier wird auf die Vorlage/ Abgabe der Projektdokumentation (siehe Position 01.1) verwiesen.

Die für die Bearbeitung notwendigen Pläne werden in Verbindung mit der nachfolgendenen Position "Detail-, Werkstatt- und Montageplanung" übergeben.
Menge: 1,000 psch

**1.1.4 Detail-, Werkstatt- und Montageplanung**
*** Pauschalposition
Der AN hat nach Auftragserteilung für alle beschriebenen Leistungen, in Übereinstimmung mit den gestalterischen und technischen Vorgaben des Architekten, eine prüffähige Werk- und Montageplanung zu erstellen und vorzulegen.

Anforderungen an die Werk - und Montageplanung:
mit CAD erstellte Planunterlagen in Papierform und als PDF und DXF/DWG-Datei, übergeben.

Sämtliche Detail-, Werkstatt-, und Montagepläne, mit Beschreibung der verwendeten Materialien, die zur Herstellung der geforderten Leistungen erforderlich sind, einschließlich der prinzipiellen Darstellung der angrenzenden Gewerke.

Übersichten / Positionspläne im Maßstab 1:100;
Fassadenansichten im Maßstab 1:50 bzw. 1:20;
Werkpläne im Maßstab 1:50 bis 1:10
Detail- und Anschlusspunkte im Maßstab 1:5 bis 1:1

Aus den Darstellungen müssen Konstruktion, Maße, Einbau, Befestigung und Bauanschlüsse eindeutig hervorgehen. Sofern im Zuge der Planprüfung durch den AG Änderungen vorgenommen werden, sind diese einzuarbeiten.

Katalogseiten von Produktherstellern werden nicht akzeptiert!

Vor Fertigungsbeginn sind alle Zeichnungen dem AG zur Durchsicht vorzulegen. Der AG beansprucht einen Prüfungszeitraum von ca. 12 Werktagen. Die Vorlage der Pläne durch den AN hat rechtzeitig zu erfolgen, sodass keine Verschiebungen innerhalb der zum Angebot definierten Firsten kommt.

Dem AN werden vom Auftraggeber die Grundlagenpläne (Architekt, Tragwerksplaner, TGA-Fachplanung) in einfacher Ausfertigung in Papierform, sowie digital (DXF/DWG) zur Verfügung gestellt.

Die Planungsleistungen erstellt der AN auf der Basis der vom Architekten zur Verfügung gestellten Planung. Diese Planung überprüft der AN auf Übereinstimmung mit den Grundlagen/ Vorschriften des Vertrages, der Ausschreibung, der Normen, Richtlinien, Merkblätter, etc. und der VOB Teil B und C. Will der AN von den Vorgaben abweichen, so benötigt er hierzu die Zustimmung des AG (siehe VOB/B).

Die Objektüberwachung überprüft die Planungsleistungen des AN auf Übereinstimmung mit den Systemplänen des Architekten, der Ausschreibung und den Regeln der Technik.
Menge: 1,000 psch

**1.1.5 Bereitstellung Muster**
*** Pauschalposition
Bereitstellung aller Muster für die Farbauswahl bzw. die Verdeutlichung der gewählten Platten, Farbe nach Wahl AG, Oberfläche nach Wahl AG

- 2x  Muster der Faserzementplatten mit den vorgegebenen Farben (bis 4 Farben/Oberflächen)
  Größe ca. 50cm x 50cm
- 2x  Muster der Faserzementsockelplatten mit den vorgegebenen Farben (bis 4 Farben/Oberflächen)
  Größe ca. 50cm x 50cm
- 1x  Muster der Profile für Außenecken
- 1x  Muster der UK Farbbeschichtet

Alle Muster gehen in den Besitz des AG über.

Die Farbangaben der einzelnen Muster erfolgen vor Erstellung durch den AG. Farbwahl wie vorab beschrieben.
Menge: 1,000 psch

#### Titel 1.2 Baustelleneinrichtung

**1.2.1 Baustelleneinrichtung**
*** Pauschalposition
Einrichten der Baustelle, Vorhalten, sowie Räumen der Baustelle nach Baufertigstellung mit allen erforderlichen Maschinen, Geräten, Krananlagen, Unterkunftsräumen, Wasch- und WC- Anlagen, Lagerräumen, Wasser- und Stromanschlüssen, sowie den Vorschriften der Berufsgenossenschaft entsprechend, mit Abschrankungen, Baustellenbeleuchtung, Beschilderung und sonstigen Schutzvorkehrungen.

Das Gebäude ist entsprechend den Vorschriften der Bauberufsgenossenschaft im Rahmen der Nebenleistung mit den erforderlichen Arbeitsgerüsten nach DIN 4220 einzurüsten und mit Schutzgeländern zu versehen.

Bauseits sind in allen Ebenen Fassadengerüste vorhanden und können für die Montage genutzt werden.

Die Baustelle und die Gebäude sind laufend in einem aufgeräumten Zustand zu halten.

Die Baustelle ist nach Beendigung so herzurichten, dass keinerlei Schäden verbleiben bzw. entstehen.
Insbesondere ist sämtlicher Bauschutt aus den Arbeitsräumen zu entfernen.

Das Herrichten der Lager- und Arbeitsplätze sowie Unterkonstruktion für Geräte und Maschinen, die Geräte-/ Maschinenkosten einschl. Kran gegebenenfalls Kräne, Material- Vorhaltekosten, Personalkosten und alle sonstigen Arbeiten/Aufwendungen, die der AN zur ordnungsgemäßen Durchführung der Bauaufgabe zu erbringen hat, sind einzukalkulieren.

Vom AN anfallender Bauschutt ist getrennt zu entsorgen.
Müllcontainer auf der Baustelle sind nur mit Deckel/Klappe und verschlossen zugelassen.

Vorhaltezeit der Baustelleneinrichtung über den gesamten Ausführungszeitraum.
Menge: 1,000 psch

**1.2.2 Beengter Einbau**
*** Pauschalposition
Die Gerüststellung erfolgt bauseits, sodass das Gerüst zum Zeitpunkt der Ausführung bereits vorhanden ist.

Die Pfosten-Riegel-Fassade wird bauseits errichtet und ist zum Zeitpunkt der Ausführung der hinterlüfteten Fassade bereits vorhanden.

Etwaige Gerüstumbauarbeiten müssen rechtzeitig der Bauleitung mitgeteilt werden.
Menge: 1,000 psch

#### Titel 1.3 Stundenlohnarbeiten

*Hinweis: Vorbemerkungen*
Für Arbeiten, die umständehalber nicht massenmäßig erfasst werden können und mit ausdrücklicher Genehmigung der Bauleitung unter täglicher Vorlage der Regiezettel ausgeführt werden, kommen nachstehende Verrechnugnssätze in Anwendung

Die Verrechnungssätze sind unaufgegliedert anzubieten.

Hier sind enthalten:
- Lohn- und Gehaltskosten
- Lohn- und Gehaltsnebenkosten
- Sozialkassenbeträge
- Gemeinkostenanteile
- Gewinn

Stammarbeiterzulagen werden nicht vergütet. Zuschläge zu den Verrechnungssätzen für vom AG angeordenete oder zu vertretende Nacht-, Sonntags- und Feiertagszuschläge sowie Mehrarbeit (Überstunden) werden in Höhe der tariflichen Vereinbarung vergütet.

Für Nacht-, Sonntags- und Feiertagsarbeit wird ein Zuschlag für den Beitrag zur gesetzlichen Unfallversicherung vergütet. Für Mehrarbeit werden zusätzlich die Sozialkosten vergütet.

Beschäftigt der Bieter bei einer der nachstehenden Lohn-/Berufsgruppen keine Arbeitskräfte, hat er dies anzugeben und stattdessen den Einsatz möglichst gleichwertiger Arbeitskräfte anzubieten.

**1.3.1 Stundenlohnarbeiten, Vorarbeiter**
Für evtl. erforderliche Arbeiten, die nicht im Leistungsverzeichnis erfasst sind, werden berechnet für: Vorarbeiter.
Menge: 25,000 Std.

**1.3.2 Stundenlohnarbeiten, Facharbeiter**
Für evtl. erforderliche Arbeiten, die nicht im Leistungsverzeichnis erfasst sind, werden berechnet für: Facharbeiter.
Menge: 25,000 Std.

**1.3.3 Stundenlohnarbeiten, Helfer**
Für evtl. erforderliche Arbeiten, die nicht im Leistungsverzeichnis erfasst sind, werden berechnet für: Helfer.
Menge: 20,000 Std.

### BEREICH 2 FASSADENARBEITEN

#### Titel 2.1 Hinterlüftete Fassade

**Ausführungsbeschreibung 1 Ausführungsbeschreibung hinterlüftete Fassade**
*Ausführungsbeschreibung hinterlüftete Fassade*
Hinweis:
Alle nachfolgend beschriebenen Positionen verstehen sich immer einschließlich Herstellung, Lieferung, Transport und Montage.

Berechnungsparameter:

Standort: 86470 Thannhausen
Gebäudehöhe:  EG  +4,85
  1.OG  +9,15  /  +9,85
  2.OG  +12,50
Gesamtwert der VHF inkl. Außenwand =<0,20W/(m²K)

Die im folgenden beschriebenen Positionen beziehen sich auf eine Fassadenverkleidung aus Faserzementplatten. Die Unterkonstruktion erfolgt in zweiteiliger Ausführung. Holzunterkonstruktion am Massivbau befestigt. Auf die Holzlattung werden die Alu-Befestigungen für die Plattenkonstrutkion befestigt.
Zulagepositionen wie z.B. Sonderschnitte, Anschlüsse an Fenster / P-R-Fassade und Gebäudeanschlüsse werden in gesonderten Positionen beschrieben.

Der Baukörper wird in einer einheitlichen Farbgebung ausgeführt. Die Farbgebung orientiert sich an der benachbarten Schwimm- und Sporthalle, sodass die Baukörper als Einheit wahrgenommen werden können.
Farbe nach Wahl AG

Der Sockelbereich wird einheitlich in der Farbgebung schwarz/anthrazit bzw. Farbe nach Wahl AG ausgeführt

Fassadentafeln, d=8mm, als vorgehängte hinterlüftete Fassade
Baustoffklasse A2, nicht brennbar
Die gesamte Konstruktion muss -nicht brennbar- ausgeführt werden! Ein Brandüberschlag über die einzlenen Geschosse wird mittels Brandsperren verhindert

Die einzelnen Fassadenplatten haben unterschiedliche Größen, die zwischen den Fensterlementen vertikal und in den Zwischendeckenbereichen horizontal montiert werden (siehe hierzu Architektenpläne).
Aus den Platten ca. 3.100mm x ca.1250mm erfolgt der Zuschnitt. Im Bereich der vertikal montierten Platten wurde bereits auf den Verschnitt reagiert. Dieser wurde gering gehalten. Dennoch ist der Verschnitt mit in die Plattenformate einzukalkulieren.

Die vorgegebene Plattenteilung ist bzgl. Unterkonstruktion, Verschnitt, Montage, etc. vom AN zu optimieren, wobei die gestalterischen Vorgaben und Achsbezüge zu anderen Einbauteilen berücksichtigt werden müssen.

Die UK kann vom AN mit einer gleichwertigen, preisneutralen Ausführung ausgearbeitet werden. Hiebei muss jedoch zwingend vorab mit der Bauleitung und dem Architekten Rücksprache gehalten werden.

*Hinweis: Produktbeschreibung Plattenmaterial / Oberfläche*
Angaben des Bieters:

Plattenmaterial:

Oberfläche:

Die nachfolgenden Postionen beschreiben die Arbeiten.

Untergrund: Stahlbeton

U-Wert des gesamten Fassadenaufbaus <=0,20 W/(m²K)

angebotene Fassadenplatten:

Fabrikat '............................................................'

Typ: '............................................................'

angebotene Unterkonstruktion:

Material: '............................................................'

Thermostopp: '............................................................'

angebotene Dämmung: (WD035)

Fabrikat '............................................................'

Typ '............................................................'

WLG '............................................................'

*Hinweis: SOCKEL*
.

**2.1.1 Nachschneiden und Reinigen bauseitiger Sockeldämmung**
Nachschneiden, flucht- und winkelgerechtes Anpassen der bauseitigen Sockeldämmung, waagerecht, auf den Verlauf der hinterlüfteten Fassade und der beschriebenen Sockelplatten. Spalt zwischen Sockeldämmung und Fassadengrundkonstruktion, soweit erforderlich, mit PUR-Material ausschäumen, inkl. Reinigen der Stirnkante der Dämmung im Sockelbereich von Erdreich, Zementleim, Schmutz, Staub, Öl, Fett und Entfernen von Graten, Mörtelresten, losen sowie haftungsmindernden Teilen.
Menge: 100,000 lfdm

**2.1.2 Perimeterdämmung ergänzen - WLG 035**
Liefern und Einbauen von Perimeterdämmung im Sockelbereich

Die Perimeterdämmung im Sockelbereich ist bereits bauseits vorhanden. Zwischen Einbau der Perimeterdämmung und Ausführung der Vorhangfassade ist jedoch ein zeitlicher Abstand. Einbau erfolgt früher als Fassadenkonstr.

Etwaige Beschädigungen, fehlende Dämmplatten oder der Austausch von Dämmplatten wird in dieser Position aufgeführt.

Alle benötigten Befestigungsmittel, etwaige Ergänzung eines Bitumenanstrichs und ergänzen der Noppenbahn sind in die Position mit einzukalkulieren.

Ebenfalls mit einzukalkulieren sind Ausbesserungsarbeiten im Sinne von Rückschneiden, Ergänzen oder Ersetzen von Dämmplatten mit allen benötigten Befestigungsmitteln und Werkzeugen sowie der Entsorgung.

- einlagig, Gesamtdicke ca. 140mm
Menge: 8,000 m²

*Hinweis: UNTERKONSTRUKTION*
.

**2.1.3 Zwei-/Mehrteilige Edelstahl-Aluminium-Unterkonstruktion, Ausladung bis ca. 220mm, sichtbare Befestigung**
Lieferung und Montage von justierbarer Edelstahl-Aluminium-Unterkonstruktion zur Montage von Faserzementfassadentafeln, sichtbar verschraubt/genietet, als zugelassene Fassadenunterkonstruktion der Legierung.

Unterkonstruktion bestehend aus Wandböcken aus Edelstahl und Alu-Winkelprofilen/T-Profilen die mittels Blindnieten, z.B. VVG 5 x 12 K11, miteinander verbunden werden.

Zur Aufnahme der Längenausdehnung werden (bis auf den Festpunkt) alle Verbindungen als Gleitpunkt mit Nietbefestigung in Langlöchern ausgebildet. Abstand zwischen Vorderkante Wand und Vorderkante Unterkonstruktion beträgt ca. 440mm.

Einschließlich sämtlicher Befestigungs- und Verbindungsmittel sowie Verschnitt und Dichtungsmaterialien, liefern und fachgerecht montieren.

Durch die Plattenstöße sichtbare Flächen der Unterkonstruktion in schwarz einbrennlackiert, nach Vorgabe des Herstellers der Unterkonstruktion.

Bestandteile der Unterkonstruktion sind z.B.:
Wandböcke/ Wandkonsolen, Festpunkte, Gleitpunkte, Tragwinkel, inkl. Unterlegen der Wandhalterung mit Thermostop 5mm dick, nach DIN 18516-1, es ist darauf zu achten, dass der Gesamtwert der VHF inkl. Außenwand =<0,20W/(m²K) ist. Zudem muss die Fassade -nicht brennbar- ausgeführt werden.

Die Ausführung erfolgt nach statischer Berechnung des AN
Die Ausführung erfolgt nach Berechnung des U-Werts der Gesamtfassade des AN.

Auszugleichende Unebenheiten bis ca. 30mm ohne Mehrpreis.
Abrechnung nach verbauter Ansichtsfläche der Faserzementtafeln nach m² der Ansichten.

Angebotenes Produkt Wandhalter: '.................................'

Angebotenes Produkt T-Profile: '.................................'

Angebotenes Produkt Thermostop: '.................................'
Menge: 970,000 m²

**2.1.4 Mehr-/Minderpreis UK 220mm**
Zulage zu vor beschriebener Unterkonstruktion jedoch Ausladung in Teilbereichen nur bis ca. 220mm
Mehr-/oder Minderpreis gem. UK in 220mm

Abrechnung nach m²
Menge: 150,000 m²

**2.1.5 Zulage Verstärkung UK gem. Windlastberechnung**
Zulage für die Verstärkung der UK gem. Windlastberechnung zur Ableitung der Windlasten nach DIN 1055-4 Windlasten.

Windzone 2
Geländekategorie: III / IV
Windlasten (Basisdaten):

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Menge: 400,000 m²

**2.1.6 Zulage Verstärkung UK für Anprallschutz**
Zulage für die Verstärkung der UK für Anprallschutz bis 250cm Höhe durch Halbierung des UK-Abstands.

Ausführung im erdgeschossigen Bereich im gesamten Umlauf des Gebäudes
Menge: 100,000 m²

**2.1.7 Zulage Verstärkung UK für unregelmäßige Plattenaufteilung**
Zulage für die Verstärkung der UK nach Statik AN durch das schmälere Rasters der senkrechten UK-Profile aufgrund der unregelmäßigen Plattenaufteilung an den Beton- und Mauerwerkswänden.
Menge: 300,000 m²

**2.1.8 Zulage erschwerter Einbau im Zwischendeckenbereich**
*** Pauschalposition
Zulage für den erschwerten Einbau im Zwischendeckenbereich aufgrund der Masse an Unterkonstruktionen von verschiedenen Gewerken.

- Unterkonstruktion für Pfosten Riegel Fassade
- Verblechungen und Dämmungen Pfosten-Riegel-Fassade
- UK für hinterlüftete Fassade hor. wie vert.

Pos. versteht sich für alle Zwischendeckenbereiche inkl. der notwendigen zusätzlichen Aufwendungen für das einbringen einer UK bzw. das schneiden der Dämmung.
Menge: 1,000 psch

**2.1.9 Einbau von Unterkonstruktionen bis 250 cm²**
Einbau von Unterkonstruktionen / Unterfütterungen unter die Außenverkleidung zur stabilen Befestigung von aufgeschraubten Bauteilen wie zum Beispiel Leuchten, Windwächter, für Sonnenschutz etc. nach Angabe des AG.
Größe der Unterfütterung bis 250 cm².

Plattendurchdringungen müssen den Montagerichtlinien des Plattenherstellers entsprechen.

Einschließlich aller erforderlichen Nebenarbeiten.
Menge: 48,000 Stk

**2.1.10 Einbau Holz-Unterkonstruktion für Aufbauelemente**
Liefern und Einbauen von einer Holz-Unterkonstruktion aus KVH NSi im hinterlüfteten Bereich der Fassade

Die Fassadenkonstruktion aus KVH muss hierbei auf die Konstruktion für das Geländer reagieren.

Etwaige Verschiebungen der Unterkonstruktionen und ungleiche Raster müssen hier mit einkalkuliert werden.

Ausführung nach Detailplanung des Architekten
Menge: 15,000 m²

*Hinweis: WÄRMEDÄMMUNG*
.

**2.1.11 Fassaden-Wärmedämmung 2-lagig (180mm)**
Außenseitige Mineralfaserdämmung liefern und fachgerecht, dicht und dauerhaft wärmebrückenfrei verlegen, unter Beachtung der EnEV, der DIN 4108, der VOB Teil C (DIN 18351-AV Fassadenarbeiten - Vorgehängte hinterlüftete Fassade und DIN 18516 Außenwandbekleidungen, hinterlüftet) wie folgt herstellen:

2-lagige Ausführung, Gesamtdicke 180mm
- 1. Lage:  Mineralwolleplatten 120mm (bzw. angepasst an gewählte Unterkonstruktion)
- 2.Lage:  Mineralwolleplatten 60mm,
  einseitig mit schwarzem Glasvlies kaschiert
  (Sichtbereich durch Fugen somit schwarz)
- Baustoffklasse A1, nicht brennbar, formstabil,
  Schmelzpunkt > 1.000 Grad Celcius
  (DIN 4102-1 / EN 13501-1 A1 / A2 s1 d0)
- WLG035 gem. Wärmeschutznachweis

Die Verlegung hat gemäß Montagevorschriften des Herstellers zu erfolgen und ist mindestens mit 5 Dämmstoffhaltern (Kopf mindestens 80mm Durchmesser) pro m² gemäß oben genannter ATV "Fassadenarbeiten" mechanisch zu befestigen.

Es sind vorzugsweise Dämmstoffhalter mit Dickenfixierung (Anschlag) zu verwenden, damit die volle Dämmschichtdicke an den Befestigungsstellen erhalten bleibt.

Ausführung in Kleinflächen falls erforderlich sind hier ebenfalls nach beiliegenden Architektenplänen mit einzukalkulieren.

Es ist darauf zu achten, dass die Dämmplatten sorgfältig verlegt werden, damit keine Wärmebrücken entstehen.

Die Platten müssen steif sein und sich in Materialdicke und -abmessung nicht verändern.

Die Platten sind dicht zu stoßen und an Durchdringungen, wie z.B. Teile der Unterkonstruktion, und den Anschlussprofilen dicht anzuarbeiten.

Beschädigungen des Faservlies sind auszubessern oder die Platten auszutauschen.

Position beinhaltet alle Anpassarbeiten an die Unterkonstruktion, bauseitige Durchdringungen, etc.

Die Abrechnung erfolgt einfach für die Gesamtdicke 180mm.
Die Unterkonstruktion wird hierbei übermessen.
Menge: 150,000 m²

**2.1.12 Fassaden-Wärmedämmung 2-lagig (400mm)**
Außenseitige Mineralfaserdämmung liefern und fachgerecht, dicht und dauerhaft wärmebrückenfrei verlegen, unter Beachtung der EnEV, der DIN 4108, der VOB Teil C (DIN 18351-AV Fassadenarbeiten - Vorgehängte hinterlüftete Fassade und DIN 18516 Außenwandbekleidungen, hinterlüftet) wie folgt herstellen:

2-lagige Ausführung, Gesamtdicke 400mm
- 1. Lage:  Mineralwolleplatten 200mm (angepasst an den Wandrücksprung)
- 2.Lage:  Mineralwolleplatten 200mm,
  einseitig mit schwarzem Glasvlies kaschiert
  (Sichtbereich durch Fugen somit schwarz)
- Baustoffklasse A1, nicht brennbar, formstabil,
  Schmelzpunkt > 1.000 Grad Celcius
  (DIN 4102-1 / EN 13501-1 A1 / A2 s1 d0)
- WLG035 gem. Wärmeschutznachweis

Die Verlegung hat gemäß Montagevorschriften des Herstellers zu erfolgen und ist mindestens mit 5 Dämmstoffhaltern (Kopf mindestens 80mm Durchmesser) pro m² gemäß oben genannter ATV "Fassadenarbeiten" mechanisch zu befestigen.

Es sind vorzugsweise Dämmstoffhalter mit Dickenfixierung (Anschlag) zu verwenden, damit die volle Dämmschichtdicke an den Befestigungsstellen erhalten bleibt.

Ausführung in Kleinflächen falls erforderlich sind hier ebenfalls nach beiliegenden Architektenplänen mit einzukalkulieren.

Es ist darauf zu achten, dass die Dämmplatten sorgfältig verlegt werden, damit keine Wärmebrücken entstehen.

Die Platten müssen steif sein und sich in Materialdicke und -abmessung nicht verändern.

Die Platten sind dicht zu stoßen und an Durchdringungen, wie z.B. Teile der Unterkonstruktion, und den Anschlussprofilen dicht anzuarbeiten.

Beschädigungen des Faservlies sind auszubessern oder die Platten auszutauschen.

Position beinhaltet alle Anpassarbeiten an die Unterkonstruktion, bauseitige Durchdringungen, etc.

Die Abrechnung erfolgt einfach für die Gesamtdicke 400mm.
Die Unterkonstruktion wird hierbei übermessen.
Menge: 820,000 m²

**2.1.13 Zulage Fassaden-Wärmedämmung - zus. Befestigung**
Zusätzliche Befestigung der Wärmedämmung als Zulage zu vorherigen Positionen, durch zusätzliches Verkleben der mit Dämmstoffhaltern befestigten Fassaden-Dämmplatten auf dem Untergrund im Randbereich von Ecken, Kanten, Pfeilern, Laibungen.
Menge: 100,000 m²

**2.1.14 Zulage Fassaden-Wärmedämmung - Anarbeiten an Stahlträger**
Anarbeiten der vorbeschriebenen Wärmedämmungen an Stahlträger/ Stahlbefestigungen etc. im Bereich der Dämmebene.

Das Anarbeiten in dieser Pos. beinhaltet explizit die Ausführung der Arbeiten an bauseits installierte Unterkonstruktionen von Stahlelementen. Die Vergütung an die UK der Fassade ist bereits in der Hauptpos. abgegolten
Menge: 15,000 m²

**2.1.15 Zulage Fassaden-Wärmedämmung - Kleinflächen**
Ausführung der zuvor beschriebenen Fassaden-Wärmedämmung in Kleinflächen <2,5m²
Menge: 50,000 m²

*Hinweis: FASSADENTAFELN FASERZEMENT*
.

**2.1.16 Fassaden - Faserzementtafeln vertikal**
Lieferung und Montage von Fassadenbekleidungsplatten, aus durchgefärbten Faserzementtafeln, als vorgehängte hinterlüftete Fassade, auf vorbeschriebener Unterkonstruktion sichtbar befestigt, in Zuschnitten nach örtlichem Aufmaß gem. den zu liefernden Fassadenverlegeplänen (siehe Titel Vorbereitung)

Fassadentafeln, d=8mm, als vorgehängte hinterlüftete Fassade, Baustoffklasse A2, nicht brennbar

Farbe nach Wahl des AG bzw. Standardfarben des Herstellers, nach Bemusterung.

Baustoffklasse:
nicht brennbar (DIN EN 13501-1 A1/A2 -s1,d0)

Größen:
Höhe bis max. 3000mm
Breite bis max. 1250mm

Die Plattenaufteilung erfolgt gem. Planvorgabe, genauer Zuschnitt nach Aufmaß vor Ort, Zuschneiden von Passplatten sowie erforderliche Zusatzteile sind einzukalkulieren.

Befestigung sichtbar auf Unterkonstruktion

Fassadentafeln und Tragprofile mit Bohrlehre vorbohren, je Fassadentafel, Festpunkte nach Einbauvorschrift.

Die Fassadentafeln und die Tragprofile sind mit einer Bohrlehre vorzubohren. Pro Tafel sind Festpunkte nach Einbauvorschrift zu verwenden. Die Nieten müssen zentrisch im Bohrloch sitzen. Befestigen der Tafeln unter Spannung ist unzulässig.
Befestigung sichtbar, Befestigungsmittel in Farbton der Fassadentafel.

Befestigungsabstände nach Statik AN

Fugenbreite ca. 10mm
Fugenbild Fassade entsprechend Plattenteilung Architektenpläne

Pos. versteht sich inkl. Liefern und fachgerechtes Montieren der Fugenhinterlegung vertikal und horizontal mit Aluminium-Profilen, witterungsbeständig, lackiert,
Farbe: schwarz
Auf eine zwängungsfreie Montage ist zu achten.

Hinterlüftung entsprechend DIN 18516 T.1 ca. 50mm

Im Einheitspreis sind alle Schnitte und das Zuschneiden von Passplatten enthalten, einschließlich aller erforderlichen Zubehörteile.
Menge: 600,000 m²

**2.1.17 Fassaden - Faserzementtafeln horizontal Zwischendeckenbereiche**
Lieferung und Montage von Fassadenbekleidungsplatten, aus durchgefärbten Faserzementtafeln, als vorgehängte hinterlüftete Fassade, auf vorbeschriebener Unterkonstruktion sichtbar befestigt, in Zuschnitten nach örtlichem Aufmaß gem. den zu liefernden Fassadenverlegeplänen (siehe Titel Vorbereitung)

Fassadentafeln, d=8mm, als vorgehängte hinterlüftete Fassade, Baustoffklasse A2, nicht brennbar

Farbe nach Wahl des AG bzw. Standardfarben des Herstellers,
nach Bemusterung.

Baustoffklasse:
nicht brennbar (DIN EN 13501-1 A1/A2 -s1,d0)

Größen:
Höhe bis max. 3000mm
Breite bis max. 1250mm

Die Plattenaufteilung erfolgt gem. Planvorgabe, genauer Zuschnitt nach Aufmaß vor Ort, Zuschneiden von Passplatten sowie erforderliche Zusatzteile sind einzukalkulieren.

Befestigung sichtbar auf Unterkonstruktion.

Fassadentafeln und Tragprofile mit Bohrlehre vorbohren, je Fassadentafel, Festpunkte nach Einbauvorschrift.

Die Fassadentafeln und die Tragprofile sind mit einer Bohrlehre vorzubohren. Pro Tafel sind Festpunkte nach Einbauvorschrift zu verwenden. Die Nieten müssen zentrisch im Bohrloch sitzen. Befestigen der Tafeln unter Spannung ist unzulässig. Befestigung sichtbar, Befestigungsmittel in Farbton der Fassadentafel.

Befestigungsabstände nach Statik AN

Fugenbreite ca. 10mm
Fugenbild Fassade entsprechend Plattenteilung Architektenpläne

Pos. versteht sich inkl. Liefern und fachgerechtes Montieren der Fugenhinterlegung vertikal und horizontal mit Aluminium-Profilen, witterungsbeständig, lackiert,
Farbe: schwarz
Auf eine zwängungsfreie Montage ist zu achten

Hinterlüftung entsprechend DIN 18516 T.1 ca. 50mm

Im Einheitspreis sind alle Schnitte und das Zuschneiden von Passplatten enthalten, einschließlich aller erforderlichen Zubehörteile.
Menge: 370,000 m²

**2.1.18 Zulage Ausklinken Fassadenplatte - Stahltreppen**
Zulage zu zuvor beschriebener Pos. 2.1.16.

Die Fassadentafeln müssen im Bereich der Unterkonstruktionen der Stahltreppen / Stahlbefestigungen ausgeklinkt werden Gesamtfugenmaß nach Einbau ca. 35mm

Preis pro Stück. 1 Stück entspricht 1 Ausklinkungen pro Platte

Ausklinkung ca.: 100mm x 50mm
Menge: 25,000 Stk

**2.1.19 Sockelbereich - Faserzementfassadentafeln**
Lieferung und Montage von Fassadenbekleidungsplatten, aus durchgefärbten Faserzementtafeln

Fasderzementtafeln im Sockelbereich:
- d=ca. 12mm
- Höhe bis max. 1,50m aufgrund Geländeniveau
- Farbe: schwarz od. anthrazit  bzw.
  nach Wahl des AG, nach Bemusterung
- Fugen: nahezu fugenlos bzw. Fugen <10mm
- Fugen >10mm sind mit einem schwarzen, wetterfesten, strapazierfähigen und dauerhaft UV-beständigen Fugenband von hinten abzudecken bzw. zu hinterlegen.

Befestigung erfolgt an der bauseits vorhandenen Perimeterdämmung. Die Noppenbahn muss im Anschluss bis über die Platten geführt werden.

Die Sockelplatte wird hinter die Ebene der hinterlüfteten Fassade geführt. Der Abschluss der Fassade (Lochblech/Insektenschutz) wird an die Sockelplatte geführt und befestigt.

In die Pos. sind alle benötigen Befestigungsmittel zur Befestigung in die Perimeterdämmung mit einzukalkulieren.
Schrauben und Befestigungen in Fassadenplattenfarbe nach Wahl AG.
Menge: 80,000 m²

**2.1.20 Zulage Graffitischutz**
Zulage für vorbeschriebene Faserzementplatten für die Ausführung eines Graffitischutzes

ab OK Gelände bis ca. 3,00m über OKG
Menge: 100,000 m²

**2.1.21 Zulage unterschiedliche Farben**
*** Pauschalposition
Zulage für vorbeschriebene Faserzementplatten für die Ausführung der Fassade in unterschiedlichen Farben.
Das Gebäude wird in 2 unterschiedlichen Plattenfarben ausgeführt. Jedoch wird die Farbe auf Baukörper aufgeteilt, keine Unterteilung in einer Wandfläche!
Menge: 1,000 psch

**2.1.22 Fugenhinterlegung vertikale - Gebäudeaußenecken**
Liefern und fachgerechtes Montieren von Aluminiumprofilen, witterungsbeständig lackiert, Farbe schwarz

Auf eine zwängungsfreie Montage ist zu achten!
Die Aluminiumprofile werden an den Gebäudeecken vertikal ab OK Erdreich eingebaut
Menge: 200,000 lfdm

*Hinweis: LAIBUNGSVERBLECHUNG*
.

**2.1.23 Laibungsblech - seitlicher Abschluss - Aluminium d=2mm - PR-Fassade/ Fenster**
Liefern und Montieren eines Aluminium-Laibungsblechs als seitlicher Abschluss an der Pfosten-Riegel-Fassade

Laibungsblech als seitlicher Abschluss der Fassadenplatten zur Pfosten-Riegel-Fassade.
Aluminium d=2mm, farbbeschichtet nach Wahl AG
Laibungsabschluss mit sichtbarem Schenkel: 15-25mm

Zuschnitt ca.:250mm,ohne Stoß auf gesamter Höhe der P-R-Fassade ausgeführt

Farbton: pulverbeschichtet nach Wahl des AG
Bereich hinter Fassadenplatte schwarz bzw. schwarz abgeklebt.
Einschließlich Befestigung an der senkrechten Fassaden-UK unter Berücksichtigung / Ausnehmungen für die Halter der UK der Faserzementplatten.

Siehe auch Detailzeichnungen

Umlaufend soll das Laibungsblech die gleiche Ansichtsbreite aufweisen.

Einbau des Blechs in bauseits montiertem F-Profil auf Pfosten-Riegel-Fassade.
Menge: 310,000 lfdm

**2.1.24 Sturzblech - oberer Abschluss - Aluminium d=2mm - PR-Fassade**
Liefern und Montieren eines Aluminium-Laibungsblechs als oberer Abschluss an der Pfosten-Riegel-Fassade. Ausführung als Sturzverblechung.

Laibungsblech als oberer Abschluss der Fassadenplatten zur P-R-Fassade.
Aluminium d=2mm, farbbeschichtet nach Wahl AG
Laibungsabschluss mit sichtbarem Schenkel: 15-25mm

Zweiteilige Konstruktion, 1x L-Winkel, 1x 3-fach gekantetes Blech

L-Winkel Zuschnitt ca. 170mm
3-fach gekantetes Blech Zuschnitt ca.120mm

Gekantetes Blech an Gefälle anpassen.

Farbton: pulverbeschichtet nach Wahl des AG
Bereich hinter Fassadenplatte schwarz bzw. schwarz abgeklebt.

Einschließlich Befestigung an der senkrechten Fassaden-UK unter Berücksichtigung / Ausnehmungen für die Halter der UK der Faserzementplatten.

Siehe auch Detailzeichnungen

Aluminium d=2mm, farbbeschichtet nach Wahl des AG
Sturzblech mit sichtbarem Schenkel
Menge: 220,000 lfdm

*Hinweis: INSEKTENSCHUTZGITTER*
.

**2.1.25 Insektenschutz Sockelbereich**
Liefern und fachgerechtes Montieren eines Lochblechs als Insektenschutz im Sockelbereich - Übergang Sockelplatte an Vorhangfassade

Aluminium-Lüftungsprofil:

Lochblech, schwarz lackiert, ca. 40x80x40mm, 2-fach gekantet

Die Pos. versteht sich inkl. dem Anpassen, Zuschneiden und Montieren sowie dem benötigten Befestigungsmaterial.
Menge: 75,000 lfdm

**2.1.26 Insektenschutz Traufe**
Liefern und fachgerechtes Montieren eines Lochblechs als Insektenschutz im Traufbereich im Abschlussbereich der Vorhangfassade.

Aluminium-Lüftungsprofil:

Lochblech, schwarz lackiert, ca. 40x60mm, 1-fach gekantet

Die Pos. versteht sich inkl. dem Anpassen, Zuschneiden und Montieren sowie dem benötigten Befestigungsmaterial.

Ausführungsort: Oberer Abschluss in allen Ebenen
Menge: 300,000 lfdm

**2.1.27 Insektenschutz Fassade - Fensterbank oberer Anschluss**
Liefern und fachgerechtes Montieren eines Lochblechs als Insektenschutz im Bereich der hinterlüfteten Fassade am oberen Abschluss-Übergang zu Fensterbank im Bereich der P-R-Fassaden und der Fenster

Aluminium-Lüftungsprofil:
Lochblech, schwarz lackiert, ca. 80x85x20mm, 2-fach gekantet

Die Pos. versteht sich inkl. dem Anpassen, Zuschneiden und Montieren sowie dem benötigten Befestigungsmaterial.
Menge: 220,000 lfdm

*Hinweis: SCHOTTEN*
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
Im Bereich der Gebäudeabschlusswände springen diese noch ca. 450mm vor die Rohbaukonstruktion. In den nachfolgenden Pos. werden die Bereiche der Schotten beschrieben.

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
**2.1.28 Zwei-/Mehrteilige Edelstahl-Aluminium-Unterkonstruktion, Ausladung bis ca. 450mm, sichtbare Befestigung**
Lieferung und Montage von justierbarer Edelstahl-Aluminium-Unterkonstruktion zur Montage von Faserzementfassadentafeln, sichtbar verschraubt/genietet, als zugelassene Fassadenunterkonstruktion der Legierung.

Unterkonstruktion bestehend aus Wandböcken aus Edelstahl und Alu-Winkelprofilen/T-Profilen die mittels Blindnieten, z.B. VVG 5 x 12 K11, miteinander verbunden werden.

Zur Aufnahme der Längenausdehnung werden (bis auf den Festpunkt) alle Verbindungen als Gleitpunkt mit Nietbefestigung in Langlöchern ausgebildet. Abstand zwischen Vorderkante Wand und Vorderkante Unterkonstruktion beträgt ca. 450mm
Einschließlich sämtlicher Befestigungs- und Verbindungsmittel sowie Verschnitt und Dichtungsmaterialien, liefern und fachgerecht montieren.

Durch die Plattenstöße sichtbare Flächen der Unterkonstruktion in schwarz einbrennlackiert, nach Vorgabe des Herstellers der Unterkonstruktion.

Bestandteile der Unterkonstruktion sind z.B.:
Wandböcke/ Wandkonsolen, Festpunkte, Gleitpunkte, Tragwinkel, inkl. Unterlegen der Wandhalterung mit Thermostop 5mm dick, nach DIN 18516-1, es ist darauf zu achten, dass der Gesamtwert der VHF inkl. Außenwand =<0,20W/(m²K) ist. Zudem muss die Fassade -nicht brennbar- ausgeführt werden.

Die Ausführung erfolgt nach statischer Berechnung des AN
Die Ausführung erfolgt nach Berechnung des U-Werts der Gesamtfassade des AN.

Auszugleichende Unebenheiten bis ca. 30mm ohne Mehrpreis.
Abrechnung nach verbauter Ansichtsfläche der Faserzementtafeln nach m² der Ansichten.
Ausführung wie zuvor beschrieben in Kleinflächen bzw kleinen Bereichen und muss somit in den EP einkalkuliert werden

Angebotenes Produkt Wandhalter: '.................................'

Angebotenes Produkt T-Profile: '.................................'

Angebotenes Produkt Thermostop: '.................................'
Menge: 45,000 m²

**2.1.29 Zulage erschwerter Einbau im Eckbereich**
*** Pauschalposition
Zulage für den erschwerten Einbau im Eckbereich aufgrund der
Kleinteiligkeit und benötigter UK + Dämmung

Die Pos. beinhaltet die Arbeiten an allen Schotten in allen Bereichen
Menge: 1,000 psch

**2.1.30 Zulage Verschnitt**
Zulage für erhöhten Verschnitt aufgrund der nicht an die Plattenmaße angepasst Breite der Schotten
Menge: 90,000 m²

**2.1.31 Fassaden-Wärmedämmung 2-lagig (400mm)**
Außenseitige Mineralfaserdämmung liefern und fachgerecht, dicht und dauerhaft wärmebrückenfrei verlegen, unter Beachtung der EnEV, der DIN 4108, der VOB Teil C (DIN 18351-AV Fassadenarbeiten - Vorgehängte hinterlüftete Fassade und DIN 18516 Außenwandbekleidungen, hinterlüftet) wie folgt herstellen:

2-lagige Ausführung, Gesamtdicke 400mm
- 1. Lage:  Mineralwolleplatten 200mm (angepasst an den Wandrücksprung)
- 2.Lage:  Mineralwolleplatten 200mm,
  einseitig mit schwarzem Glasvlies kaschiert
  (Sichtbereich durch Fugen somit schwarz)
- Baustoffklasse A1, nicht brennbar, formstabil,
  Schmelzpunkt > 1.000 Grad Celcius
  (DIN 4102-1 / EN 13501-1 A1 / A2 s1 d0)
- WLG035 gem. Wärmeschutznachweis

Die Verlegung hat gemäß Montagevorschriften des Herstellers zu erfolgen und ist mindestens mit 5 Dämmstoffhaltern (Kopf mindestens 80mm Durchmesser) pro m² gemäß oben genannter ATV "Fassadenarbeiten" mechanisch zu befestigen.

Es sind vorzugsweise Dämmstoffhalter mit Dickenfixierung (Anschlag) zu verwenden, damit die volle Dämmschichtdicke an den Befestigungsstellen erhalten bleibt.

Ausführung in Kleinflächen falls erforderlich sind hier ebenfalls nach beiliegenden Architektenplänen mit einzukalkulieren.

Es ist darauf zu achten, dass die Dämmplatten sorgfältig verlegt werden, damit keine Wärmebrücken entstehen.

Die Platten müssen steif sein und sich in Materialdicke und -abmessung nicht verändern.

Die Platten sind dicht zu stoßen und an Durchdringungen, wie z.B. Teile der Unterkonstruktion, und den Anschlussprofilen dicht anzuarbeiten.

Beschädigungen des Faservlies sind auszubessern oder die Platten auszutauschen.

Position beinhaltet alle Anpassarbeiten an die Unterkonstruktion, bauseitige Durchdringungen, etc.

Die Abrechnung erfolgt einfach für die Gesamtdicke 400mm.
Die Unterkonstruktion wird hierbei übermessen.
Menge: 45,000 m²

**2.1.32 Fassaden - Faserzementtafeln vertikal Schotten**
Lieferung und Montage von Fassadenbekleidungsplatten, aus durchgefärbten Faserzementtafeln, als vorgehängte hinterlüftete Fassade, auf vorbeschriebener Unterkonstruktion sichtbar befestigt, in Zuschnitten nach örtlichem Aufmaß gem. den zu liefernden Fassadenverlegeplänen (siehe Titel Vorbereitung)
Die Tafeln werden 3 seitig angebracht. Ausladung ca. 500mm
Grundsätzlich sind alle Bereiche als Kleinfläche anzusehen und in den EP mit einzukalkulieren!

Fassadentafeln, d=8mm, als vorgehängte hinterlüftete Fassade, Baustoffklasse A2, nicht brennbar

Farbe nach Wahl des AG bzw. Standardfarben des Herstellers, nach Bemusterung.

Baustoffklasse:
nicht brennbar (DIN EN 13501-1 A1/A2 -s1,d0)

Größen:
Höhe bis max. 3000mm
Breite bis max. 920mm

Die Plattenaufteilung erfolgt gem. Planvorgabe, genauer Zuschnitt nach Aufmaß vor Ort, Zuschneiden von Passplatten sowie erforderliche Zusatzteile sind einzukalkulieren.

Befestigung sichtbar auf Unterkonstruktion

Fassadentafeln und Tragprofile mit Bohrlehre vorbohren, je Fassadentafel, Festpunkte nach Einbauvorschrift.

Die Fassadentafeln und die Tragprofile sind mit einer Bohrlehre vorzubohren. Pro Tafel sind Festpunkte nach Einbauvorschrift zu verwenden. Die Nieten müssen zentrisch im Bohrloch sitzen. Befestigen der Tafeln unter Spannung ist unzulässig.
Befestigung sichtbar, Befestigungsmittel in Farbton der Fassadentafel.

Befestigungsabstände nach Statik AN

Fugenbreite ca. 10mm
Fugenbild Fassade entsprechend Plattenteilung Architektenpläne

Pos. versteht sich inkl. Liefern und fachgerechtes Montieren der Fugenhinterlegung vertikal und horizontal mit Aluminium-Profilen, witterungsbeständig, lackiert,
Farbe: schwarz
Auf eine zwängungsfreie Montage ist zu achten.

Hinterlüftung entsprechend DIN 18516 T.1 ca. 50mm

Im Einheitspreis sind alle Schnitte und das Zuschneiden von Passplatten enthalten, einschließlich aller erforderlichen Zubehörteile.

Einbau an den Schotten in allen Ebenen
Menge: 90,000 m²

**2.1.33 Fugenhinterlegung vertikale - Gebäudeaußenecken Schotten**
Liefern und fachgerechtes Montieren von Aluminiumprofilen, witterungsbeständig lackiert, Farbe schwarz

Auf eine zwängungsfreie Montage ist zu achten!
Die Aluminiumprofile werden an den Gebäudeecken vertikal ab OK Erdreich eingebaut
Menge: 100,000 lfdm

*Hinweis: EINGANGSPORTAL*
Auf der Nordseite wird eine Überdachung über dem Haupteingang errichtet.
Die Unterkonstruktion wird eine bauseits erbrachte Stahlkonstruktion. Auf dieser Stahlkonstruktion muss mit Hohlprofilen aus Aluminium eine Unterkonstruktion geschaffen werden auf dieser wird anschließend die Faserzementtafel befestigt werden.

**2.1.34 Aluminium Unterkonstruktion - 60x40 - vertikal**
Lieferung und Montage Aluminium-Hohlprofilen als Unterkonstruktion für die Faserzementtafeln.
Die Hohleprofile werden senkrecht auf die bauseits vorhanden Stahlrahmenkonstruktion geschraubt. Abstand gem. Aufteilung der Fassadentafeln.

Die Befestigung der Tafeln erfolgt mittels Nieten in den Aluprofilen.

Anforderung UK:
- Aluminium Rechteckprofil 60mm x 40mm x 4mm
- nach DIN EN 10 210-2
- Schwarz Beschichtet bzw. Farbe nach Wahl AG
- Kanten gebrochen
Menge: 70,000 lfdm

**2.1.35 Aluminium Unterkonstruktion - 60x40 - horizontal**
wie zuvor jedoch als horizontale Unterkonstruktion für die Ausführung als Konterlattung
Menge: 25,000 lfdm

**2.1.36 Fassaden - Faserzementtafeln vertikal**
Lieferung und Montage von Fassadenbekleidungsplatten, aus durchgefärbten Faserzementtafeln, als vorgehängte hinterlüftete Fassade, auf vorbeschriebener Unterkonstruktion sichtbar befestigt, in Zuschnitten nach örtlichem Aufmaß gem. den zu liefernden Fassadenverlegeplänen (siehe Titel Vorbereitung)
Grundsätzlich sind alle Bereiche als Kleinfläche anzusehen und in den EP mit einzukalkulieren!

Fassadentafeln, d=8mm, als vorgehängte hinterlüftete Fassade, Baustoffklasse A2, nicht brennbar

Farbe nach Wahl des AG bzw. Standardfarben des Herstellers, nach Bemusterung.

Baustoffklasse:
nicht brennbar (DIN EN 13501-1 A1/A2 -s1,d0)

Größen:
Höhe bis max. 3000mm
Breite bis max. 1250mm

Die Plattenaufteilung erfolgt gem. Planvorgabe, genauer Zuschnitt nach Aufmaß vor Ort, Zuschneiden von Passplatten sowie erforderliche Zusatzteile sind einzukalkulieren.

Befestigung sichtbar auf Unterkonstruktion

Fassadentafeln und Tragprofile mit Bohrlehre vorbohren, je Fassadentafel, Festpunkte nach Einbauvorschrift.

Die Fassadentafeln und die Tragprofile sind mit einer Bohrlehre vorzubohren. Pro Tafel sind Festpunkte nach Einbauvorschrift zu verwenden. Die Nieten müssen zentrisch im Bohrloch sitzen. Befestigen der Tafeln unter Spannung ist unzulässig.
Befestigung sichtbar, Befestigungsmittel in Farbton der Fassadentafel.

Befestigungsabstände nach Statik AN

Fugenbreite ca. 10mm
Fugenbild Fassade entsprechend Plattenteilung Architektenpläne

Pos. versteht sich inkl. Liefern und fachgerechtes Montieren der Fugenhinterlegung vertikal und horizontal mit Aluminium-Profilen, witterungsbeständig, lackiert,
Farbe: schwarz
Auf eine zwängungsfreie Montage ist zu achten.

Hinterlüftung entsprechend DIN 18516 T.1 ca. 50mm

Im Einheitspreis sind alle Schnitte und das Zuschneiden von Passplatten enthalten, einschließlich aller erforderlichen Zubehörteile.

Einbau erfolgt im Eingangsbereich auf der Nordseite als Überdachung / Portal
Menge: 40,000 m²

**2.1.37 Fassaden - Faserzementtafeln Untersicht**
Lieferung und Montage von Fassadenbekleidungsplatten, aus durchgefärbten Faserzementtafeln, als vorgehängte hinterlüftete Fassade, auf vorbeschriebener Unterkonstruktion sichtbar befestigt, in Zuschnitten nach örtlichem Aufmaß gem. den zu liefernden Fassadenverlegeplänen (siehe Titel Vorbereitung)

Fassadentafeln, d=8mm, als vorgehängte hinterlüftete Fassade, Baustoffklasse A2, nicht brennbar, Über Kopf montiert

Farbe nach Wahl des AG bzw. Standardfarben des Herstellers, nach Bemusterung.

Baustoffklasse:
nicht brennbar (DIN EN 13501-1 A1/A2 -s1,d0)

Größen:
Höhe bis max. 3000mm
Breite bis max. 1250mm

Die Plattenaufteilung erfolgt gem. Planvorgabe, genauer Zuschnitt nach Aufmaß vor Ort, Zuschneiden von Passplatten sowie erforderliche Zusatzteile sind einzukalkulieren.

Befestigung sichtbar auf Unterkonstruktion

Fassadentafeln und Tragprofile mit Bohrlehre vorbohren, je Fassadentafel, Festpunkte nach Einbauvorschrift.

Die Fassadentafeln und die Tragprofile sind mit einer Bohrlehre vorzubohren. Pro Tafel sind Festpunkte nach Einbauvorschrift zu verwenden. Die Nieten müssen zentrisch im Bohrloch sitzen. Befestigen der Tafeln unter Spannung ist unzulässig.
Befestigung sichtbar, Befestigungsmittel in Farbton der Fassadentafel.

Befestigungsabstände nach Statik AN

Fugenbreite ca. 10mm
Fugenbild Fassade entsprechend Plattenteilung Architektenpläne

Pos. versteht sich inkl. Liefern und fachgerechtes Montieren der Fugenhinterlegung vertikal und horizontal mit Aluminium-Profilen, witterungsbeständig, lackiert,
Farbe: schwarz
Auf eine zwängungsfreie Montage ist zu achten.

Hinterlüftung entsprechend DIN 18516 T.1 ca. 50mm

Im Einheitspreis sind alle Schnitte und das Zuschneiden von Passplatten enthalten, einschließlich aller erforderlichen Zubehörteile.

Einbau erfolgt im Eingangsbereich auf der Nordseite als Überdachung / Portal als Untersicht
Menge: 12,000 m²

*Hinweis: OBERLICHT*
Die Ausführung erfolgt auf der Dachfläche über dem 2.OG.

**2.1.38 Zwei-/Mehrteilige Edelstahl-Aluminium-Unterkonstruktion, Ausladung bis ca. 220mm, sichtbare Befestigung**
Lieferung und Montage von justierbarer Edelstahl-Aluminium-Unterkonstruktion zur Montage von Faserzementfassadentafeln, sichtbar verschraubt/genietet, als zugelassene Fassadenunterkonstruktion der Legierung.

Unterkonstruktion bestehend aus Wandböcken aus Edelstahl und Alu-Winkelprofilen/T-Profilen die mittels Blindnieten, z.B. VVG 5 x 12 K11, miteinander verbunden werden.

Zur Aufnahme der Längenausdehnung werden (bis auf den Festpunkt) alle Verbindungen als Gleitpunkt mit Nietbefestigung in Langlöchern ausgebildet. Abstand zwischen Vorderkante Wand und Vorderkante Unterkonstruktion beträgt ca. 450mm
Einschließlich sämtlicher Befestigungs- und Verbindungsmittel sowie Verschnitt und Dichtungsmaterialien, liefern und fachgerecht montieren.

Durch die Plattenstöße sichtbare Flächen der Unterkonstruktion in schwarz einbrennlackiert, nach Vorgabe des Herstellers der Unterkonstruktion.

Bestandteile der Unterkonstruktion sind z.B.:
Wandböcke/ Wandkonsolen, Festpunkte, Gleitpunkte, Tragwinkel, inkl. Unterlegen der Wandhalterung mit Thermostop 5mm dick, nach DIN 18516-1, es ist darauf zu achten, dass der Gesamtwert der VHF inkl. Außenwand =<0,20W/(m²K) ist. Zudem muss die Fassade -nicht brennbar- ausgeführt werden.

Die Ausführung erfolgt nach statischer Berechnung des AN
Die Ausführung erfolgt nach Berechnung des U-Werts der Gesamtfassade des AN.

Auszugleichende Unebenheiten bis ca. 30mm ohne Mehrpreis.
Abrechnung nach verbauter Ansichtsfläche der Faserzementtafeln nach m² der Ansichten.
Ausführung wie zuvor beschrieben in Kleinflächen bzw kleinen Bereichen und muss somit in den EP einkalkuliert werden

Angebotenes Produkt Wandhalter: '.................................'

Angebotenes Produkt T-Profile: '.................................'

Angebotenes Produkt Thermostop: '.................................'
Menge: 45,000 m²

**2.1.39 Fassaden-Wärmedämmung 2-lagig (180mm)**
Außenseitige Mineralfaserdämmung liefern und fachgerecht, dicht und dauerhaft wärmebrückenfrei verlegen, unter Beachtung der EnEV, der DIN 4108, der VOB Teil C (DIN 18351-AV Fassadenarbeiten - Vorgehängte hinterlüftete Fassade und DIN 18516 Außenwandbekleidungen, hinterlüftet) wie folgt herstellen:

2-lagige Ausführung, Gesamtdicke 180mm
- 1. Lage:  Mineralwolleplatten 120mm
- 2.Lage:  Mineralwolleplatten 60mm,
  einseitig mit schwarzem Glasvlies kaschiert
  (Sichtbereich durch Fugen somit schwarz)
- Baustoffklasse A1, nicht brennbar, formstabil,
  Schmelzpunkt > 1.000 Grad Celcius
  (DIN 4102-1 / EN 13501-1 A1 / A2 s1 d0)
- WLG035 gem. Wärmeschutznachweis

Die Verlegung hat gemäß Montagevorschriften des Herstellers zu erfolgen und ist mindestens mit 5 Dämmstoffhaltern (Kopf mindestens 80mm Durchmesser) pro m² gemäß oben genannter ATV "Fassadenarbeiten" mechanisch zu befestigen.

Es sind vorzugsweise Dämmstoffhalter mit Dickenfixierung (Anschlag) zu verwenden, damit die volle Dämmschichtdicke an den Befestigungsstellen erhalten bleibt.

Ausführung in Kleinflächen falls erforderlich sind hier ebenfalls nach beiliegenden Architektenplänen mit einzukalkulieren.

Es ist darauf zu achten, dass die Dämmplatten sorgfältig verlegt werden, damit keine Wärmebrücken entstehen.

Die Platten müssen steif sein und sich in Materialdicke und -abmessung nicht verändern.

Die Platten sind dicht zu stoßen und an Durchdringungen, wie z.B. Teile der Unterkonstruktion, und den Anschlussprofilen dicht anzuarbeiten.

Beschädigungen des Faservlies sind auszubessern oder die Platten auszutauschen.

Position beinhaltet alle Anpassarbeiten an die Unterkonstruktion, bauseitige Durchdringungen, etc.

Die Abrechnung erfolgt einfach für die Gesamtdicke 180mm.
Die Unterkonstruktion wird hierbei übermessen.
Menge: 45,000 m²

**2.1.40 Fassaden - Faserzementtafeln**
Lieferung und Montage von Fassadenbekleidungsplatten, aus durchgefärbten Faserzementtafeln, als vorgehängte hinterlüftete Fassade, auf vorbeschriebener Unterkonstruktion sichtbar befestigt, in Zuschnitten nach örtlichem Aufmaß gem. den zu liefernden Fassadenverlegeplänen (siehe Titel Vorbereitung)
Die Tafeln werden 4 seitig angebracht. Ausladung ca. 250mm

Fassadentafeln, d=8mm, als vorgehängte hinterlüftete Fassade, Baustoffklasse A2, nicht brennbar

Farbe nach Wahl des AG bzw. Standardfarben des Herstellers, nach Bemusterung.

Baustoffklasse:
nicht brennbar (DIN EN 13501-1 A1/A2 -s1,d0)

Größen:
Höhe bis max. 3000mm
Breite bis max. 1250mm

Die Plattenaufteilung erfolgt gem. Planvorgabe, genauer Zuschnitt nach Aufmaß vor Ort, Zuschneiden von Passplatten sowie erforderliche Zusatzteile sind einzukalkulieren.

Befestigung sichtbar auf Unterkonstruktion

Fassadentafeln und Tragprofile mit Bohrlehre vorbohren, je Fassadentafel, Festpunkte nach Einbauvorschrift.

Die Fassadentafeln und die Tragprofile sind mit einer Bohrlehre vorzubohren. Pro Tafel sind Festpunkte nach Einbauvorschrift zu verwenden. Die Nieten müssen zentrisch im Bohrloch sitzen. Befestigen der Tafeln unter Spannung ist unzulässig.
Befestigung sichtbar, Befestigungsmittel in Farbton der Fassadentafel.

Befestigungsabstände nach Statik AN

Fugenbreite ca. 10mm
Fugenbild Fassade entsprechend Plattenteilung Architektenpläne

Pos. versteht sich inkl. Liefern und fachgerechtes Montieren der Fugenhinterlegung vertikal und horizontal mit Aluminium-Profilen, witterungsbeständig, lackiert,
Farbe: schwarz
Auf eine zwängungsfreie Montage ist zu achten.

Hinterlüftung entsprechend DIN 18516 T.1 ca. 50mm

Im Einheitspreis sind alle Schnitte und das Zuschneiden von Passplatten enthalten, einschließlich aller erforderlichen Zubehörteile.

Einbau an den Schotten in allen Ebenen
Menge: 45,000 m²

**2.1.41 Zulage Schrägschnitt**
Zulage für vorbeschriebene Faserzementplatten für die Ausführung eines schrägen Abschluss an der Oberkante.
Menge: 10,000 lfdm

**2.1.42 Fugenhinterlegung vertikal - Gebäudeaußenecken**
Liefern und fachgerechtes Montieren von Aluminiumprofilen, witterungsbeständig lackiert, Farbe schwarz

Auf eine zwängungsfreie Montage ist zu achten!
Die Aluminiumprofile werden an den Oberlichtern an den Gebäudeecken von OK Dachhaut bis UK Attikaabdeckung
Menge: 15,000 lfdm

**2.1.43 Kopie von Insektenschutz Sockelbereich**
Liefern und fachgerechtes Montieren eines Lochblechs als Insektenschutz im Sockelbereich - Übergang Sockelplatte an Vorhangfassade

Aluminium-Lüftungsprofil:

Lochblech, schwarz lackiert, ca. 40x80x40mm, 2-fach gekantet

Die Pos. versteht sich inkl. dem Anpassen, Zuschneiden und Montieren sowie dem benötigten Befestigungsmaterial.
Menge: 30,000 lfdm

#### Titel 2.2 Sonstiges

**2.2.1 Brandsperren**
Brandsperre aus Glattblech oder 2-fach gekanteten Stahlblech d>=1,0mm für Vorhangfassaden. Die Brandriegeltiefe ist auf die Dämmstoffstärke und den Querschnitt des Hinterlüftungsraums abzustimmen. Der Brandriegel soll horizontal am Übergang der Geschosse (Geschossdeckenbereich) angebracht werden und einen Brandüberschlag über mehrere Geschosse vermeiden.

Brandriegeltiefe: ca. 400mm
Menge: 310,000 lfdm

**2.2.2 Dampfsperrbänder über Fugen, b=200mm**
Liefern und Einbauen von bitumenverträglichen Dampfsperrbändern zur äußeren Abdichtung von Stoßfugen zwischen den Bauwerksteilen (Beton, Mauerwerk) und an Übergängen. Einzukalkulieren ist das Reinigen des Untergrundes, das Konfektionieren der Bänder auf Länge, sowie das fachgerechte Aufbringen auf die Bauteile, mittig auf die Fuge, mittels einem geeigneten Klebstoff aus dem selben System.

Das Reinigen des Untergrunds beinhaltet:
- Entfernen von Staub
- Entfernen von Fett
- Entfernen von losen Teilen mittels Drahtbürste bzw. Druckluft
- Entfernen von abstehenden Beton-/oder Mauerwerkselementen mittels Hammer, Meisel oder Bohrhammer

Eigenschaften der Folie:
Stärke der Folie:  ca. 0,6mm
Streifenbreite:  ca. 200mm
Untergrund:  Beton, HLZ Mauerwerk

Der Klebstoff ist auf die zementär verschlossene Fuge, sowie links und rechts davon (Abstand zur Fuge je ca. 100mm) als durchlaufende Klebstoffraupe aufzutragen. Anschließend sind die Klebstoffraupen mit einer Spachtel auf ca. 4-5 cm Breite und mind. 1mm Dicke gemäß Herstellervorschrift zu verziehen. Die Folienstreifen sind in den Klebstoff mit mind. 5cm Überlappung in Stoßbereichen einzudrücken. Mit einer Kunststoffrolle ist die Folie anzudrücken. Die Streifen sind über eine Breite von jeweils ca. 4cm mit den Klebstoffbahnen vollflächig zu verkleben. Die Folienkanten sind mit einer Spachtel in den überschüssigen Klebstoff einzubetten.

Es ist besonders darauf zu achten, dass keine Falten beim Aufkleben entstehen, die zu Öffnungen in den Randbereichen der Bahnen führen.Eine vollflächige Haftung über die komplette Länge der Streifen in allen Bereichen, auch an Übergängen von vertikalen zu horizontalen Flächen ist zwingend erforderlich. In diesem Zusammenhang sind die gefasten Kanten der Betonbauteile zu berücksichtigen.
Menge: 220,000 lfdm

**2.2.3 Bohrungen**
Erstellen von Bohrungen in den zuvor beschriebenen LV-Positionen für Hohlwanddosen als Klemmstelle für bauseits eingebaute Fluchtwegsleuchten

Bohrlochgröße rund ca. 68mm für Hohlwanddose

Angabe der Positionen durch die Bauleitung bzw. durch ELT-Projektanten.
Menge: 25,000 Stk

**2.2.4 Aussparungen 700/700/300**
Zulage für das Herstellen von 4-seitig umlaufender Laibung in Dämmebene als Rahmen für den Anschluss von Trinkwasser u. ELT-Anschlüssen. Bereich hinter Aussparung ausgedämmt.
Rückwand mit Fassadenplatte.

Pos. einschließlich Anpassung der UK in diesem Bereich.
Ebenfalls mit einzukalkulieren sind einpassarbeiten und anarbeiten an bauseits vorhandenen Tresorkasten für ELT und HLS.

Hier: Einspeiseschrank für trockene Löschleitung

Größe ca.: 700/700/300
Menge: 1,000 Stk

**2.2.5 Aussparungen 250/290/125**
Zulage für das Herstellen von 4-seitig umlaufender Laibung in Dämmebene als Rahmen für den Anschluss von Trinkwasser u. ELT-Anschlüssen. Bereich hinter Aussparung ausgedämmt.
Rückwand mit Fassadenplatte.

Pos. einschließlich Anpassung der UK in diesem Bereich.
Ebenfalls mit einzukalkulieren sind einpassarbeiten und anarbeiten an bauseits vorhandenen Tresorkasten für ELT und HLS.

Hier: Einbauschrank für Wasseranschluss mit Steckdose im Norden

Größe ca.: 250/290/125
Menge: 1,000 Stk

**2.2.6 Aussparrungen 200/200/35**
Herstellen einer Öffnung für den Einbau eines Wetterschutzgitters für Abluft

Größe ca.: 200/200/35
Menge: 1,000 Stk

**2.2.7 Aussparrungen 235 x 195**
Herstellen einer Öffnung in allen vorbeschriebenen Fassadenschichten inkl. Faserzementtafel für den Einbau von Trennstellenkästen, inkl. Anarbeiten in allen Schichten

Größe ca.: 235mm x 195mm
Menge: 25,000 Stk

**2.2.8 Aussparrungen 120 x 120**
Herstellen einer Öffnung in allen vorbeschriebenen Fassadenschichten inkl. Faserzementtafel für den Einbau von Teleskop-Geräteträger,  inkl. Anarbeiten in allen Schichten

Größe ca.: 120mm x 120mm
Menge: 12,000 Stk

**2.2.9 Aussparrungen 70 x 70**
Herstellen einer Öffnung in allen vorbeschriebenen Fassadenschichten inkl. Faserzementtafel für den Einbau von Teleskop-Gerätedosen, inkl. Anarbeiten in allen Schichten

Größe ca.: 70mm x 70mm
Menge: 8,000 Stk

**2.2.10 Reinigen der Fassade**
*** Pauschalposition
Alle vom AG gelieferten und eingebauten Bauteile sind vor Inbetriebnahme von Verschmutzungen und Folien sowie Kleberresten RÜCKSTANDSLOS zu befreien. Das Entfernen der Folien und Schutzanbringungen erfolgt in Abstimmung mit der Bauleitung.

Die Art der Reinigung ist dem AN freigestellt. Die Reinigung darf keine Beschädigungen oder Verlust von Beschichtungen an den Platten hervorrufen.

Die Fassadentafeln müssen oberflächlich von Staub und Schmutz befreit werden.
Menge: 1,000 psch

**2.2.11 Anarbeiten an Laibungsbleche**
Anarbeiten aller Fassadentafeln im Bereich von Laibungsblechen.
Horizontal wie vertikal.
Inkl. Zuschnitt, Verschnitt mit einkalkulieren.
Menge: 530,000 lfdm

**2.2.12 Rückbau vorhandener Faserzementtafeln**
Rückbauen und entsorgen vorhandener Faserzementtafeln im Übergangsbereich/ Anschlussbereich an die neue Fassade

Die Pos beinhaltet:

- Rückbau bzw. Abbruch der Faserzementtafeln
- Ausbau vorhandener Dämmungen (alle Schichten)
- Entfernen von Anschlussblechen, Insektenschutzgitter etc.
- Rückbau der Unterkonstruktionen inkl. aller Befestigungsmittel
- Fachgerechtes Entsorgen aller Elemente

Ausführungsort: Südseite Atrium Zugang Mensa oberhalb PR-Fassade
Menge: 30,000 m²

**2.2.13 Einbau nach Gerüstrückbau**
Ergänzen bzw. Ersetzen von Fassadentafeln im Bereich der Gerüstverankerung

Die Pos. beinhaltet:
- gesonderte An- und Abfahrt für einen Arbeitstag
- Ergänzen von Fassadentafeln im Bereich der Gerüstverankerungen
- Rückbau in Abstimmung mit dem Gerüstbauer, längere Wartezeiten aufgrund des Baufortschritts sind einzukalkulieren

Abrechnung pro Ebene Rückbau
Menge: 4,000 Stk.
